# isoplus GaebWriter V
Leistungsbeschreibung (GAEB 90, DA81)
Projektbezeichnung: isoplus  GaebWriter V
Währung: EUR

## isoplus
Datum: 06.06.16

### 12 Netzüberwachung

*Hinweis*
Das IPS-Cu - System dient der kontinuierlichen
Überwachung der Gesamttrasse auf Durchfeuchtung und
Leitungsschäden. Im Verbundrohr werden werkseitig zwei
blanke Cu-Drähte mit einem Querschnitt von 1,5 mm2
eingeschäumt. Ein Draht ist zur Unterscheidung
galvanisch verzinnt. Beide Drähte sind verschleißfrei,
korrosions- und temperaturfest. Das IPS-Cu - System
eignet sich für umfangreiche, verzweigte und zu
erweiternde oder / und zu unterteilende Rohrnetze mit
zentralen Überwachungseinheiten oder Messpunkten.
Die Überwachung erfolgt bei IPS-Cu über die ohmsche
Widerstandsmessung, zusätzlich wird eine Drahtschleifenmessung durchgeführt, eine Ortung erfolgt
mittels der Impulsreflektometrie. IPS-Cu kann mit
manueller oder automatischer Überwachungstechnik sowie
mit der vollautomatischen, digitalen Überwachungs- und
Ortungshardware IPS-Digital vernetzt werden. Mit einer
Gesamtimpulszahl von 6000 erreicht IPS- Digital mit
IPS-Cu eine Auflösung von mindestens 0,5 m, die
Ortungsgenauigkeit beträgt dabei 0,2 %.
Folgende Fehler, die in Art und Intensität
differenziert dargestellt werden, können mit IPS-Cu
manuell oder automatisch geortet werden:
Sensordrahtunterbrechung, Sensordraht-Rohr-Kontakt,
Feuchtefehler und Mehrfachfehler. IPS-Cu ist kompatibel
zu den EM-Systemen (mit Kupferdraht blank, 1,5 mm2) und
entspricht dem Standardleistungsbuch für das Bauwesen,
Bereich 041. Die Drähte sind während der Rohrmontage in
11.00- bzw. 13.00-Uhr Position auszurichten, der
Farbcode muss dabei zueinander angeordnet werden, d.h.
die Drahtpolung darf nicht wechseln. Gleichzeitig mit
den Dämm- und Dichtarbeiten erfolgt die Montage bzw.
Installation der Netzüberwachung ausschließlich durch
das AGFW- und BFW-geprüfte isoplus-werksgeschulte
Personal.

*Hinweis*
Das IPS-NiCr - System dient der kontinuierlichen
Überwachung der Gesamttrasse auf Durchfeuchtung und
Leitungsschäden. Im Verbundrohr werden werkseitig ein
gelb isolierter und perforierter NiCr-Sensordraht,
Längswiderstand 5,7 O/m sowie ein schwarz isolierter
Schleifendraht aus Kupfer eingeschäumt. Diese sind
verschleißfrei, korrosions- und temperaturfest.
IPS-NiCr eignet sich für umfangreiche, verzweigte und
zu erweiternde oder/und zu unterteilende Rohrnetze mit
zentralen Überwachungseinheiten oder Messpunkten.
Die Überwachung erfolgt bei IPS-NiCr über die ohmsche
Widerstandsmessung, zusätzlich wird eine Drahtschleifenmessung durchgeführt, eine Ortung erfolgt mit
der Widerstandsreferenztechnik. IPS-NiCr kann mit
manueller oder automatischer Überwachungstechnik sowie
mit der vollautomatischen digitalen Überwachungs- und
Ortungshardware IPS-Digital vernetzt werden. Mit der
maximalen NiCr-Drahtlänge erreicht IPS-Digital mit
IPS-NiCr eine Ortungsgenauigkeit von 0,2 %, die Anzeige
erfolgt in "Meter"und in "Prozent".
Folgende Fehler, die in Art und Intensität
differenziert dargestellt werden, können mit IPS-NiCr
manuell oder automatisch geortet werden:
Sensordraht-Rohr-Kontakt und Feuchtefehler; folgende
können nur manuell geortet werden:
Sensordrahtunterbrechung und Mehrfachfehler. Das
IPS-NiCr - System entspricht dem Standardleistungsbuch
für das Bauwesen, Bereich 041.
Die Drähte sind während der Rohrmontage in 11.00- bzw.
13.00-Uhr Position auszurichten, der Farbcode muss
dabei zueinander angeordnet werden, d.h. die
Drahtpolung darf nicht wechseln. Gleichzeitig mit den
Dämm- und Dichtarbeiten erfolgt die Montage bzw.
Installation der Netzüberwachung ausschließlich durch
das AGFW- und BFW-geprüfte isoplus-werksgeschulte
Personal.

#### 12.01 Netzüberwachung im Rohr

**12.01.00.001 Netzüberwachung IPS, in die Rohrstange eingeschäumt**
Art. Nr.:

Netzüberwachung IPS im Rohr
Einheit: m

#### 12.02 Netzüberwachung im Bogen

**12.02.00.001 Netzüberwachung IPS, in die Fertigbogen eingeschäumt**
Art. Nr.:

Netzüberwachung IPS im Fertigbogen
Einheit: Stk

#### 12.03 Netzüberwachung im Abzweig

**12.03.00.001 Netzüberwachung IPS, in die Fertigabzweige eingeschäumt**
Art. Nr.:

Netzüberwachung IPS im Fertigabzweig
Einheit: Stk

#### 12.04 Netzüberwachung in Armatur

**12.04.00.001 Netzüberwachung IPS, in die Fertigabsperrarmatur eingeschäumt**
Art. Nr.:

Netzüberwachung IPS in der Fertigabsperrarmatur
Einheit: Stk

#### 12.05 Netzüberwachung in Muffe

**12.05.00.001 Netzüberwachung IPS, in die Verbindungsmuffe eingeschäumt**
Art. Nr.:

Netzüberwachung IPS in der Verbindungsmuffe
Einheit: Stk

#### 12.06 Manuelle Überwachung

*Hinweis*
Gerät zur kontinuierlichen, stationären und
automatischen Überwachung von Sensordrahtschleifen mit
IPS-Cu, IPS-NiCr oder technisch vergleichbaren Systemen
auf Feuchteeinbruch, Leitungsunterbrechung und
-kurzschluss. Digitale LCD-Anzeige von:
Isolationswiderstand, Schwellwert, Schleifenlänge und
-status, Fehlerart und potentialfreien Meldekontakt.
Vorbereitet zum Anschluss eines externen
Ortungsgerätes, pro Kanal max. 2.500 m Draht bei IPS-Cu
und 1.200 m bei IPS- NiCr überwachbar - max. 4 Kanäle
pro Gerät. Durch Eurostecker an eine bauseitige 230 V /
50 Hz Netzdose anzuschließen, Schutzklasse I, Schutzart
IP 54, Gewicht ca. 2,0 kg, Polycarbonatgehäuse
(L x B x H) 215 x 245 x 115 mm, Arbeitstemperatur + 5°
bis + 40° C.

IPS-ST 3000, liefern

**12.06.00.001 Stationäres Überwachungsgerät 1-Kanal, Typ ST 3000-1, Material**
Art. Nr.: NUEZIST30001L

Typ: IPS-ST 3000/1  Kanalzahl: 1

Fabrikat: isoplus oder gleichwertig
Einheit: Stk

**12.06.00.002 Stationäres Überwachungsgerät 1-Kanal, Typ ST 3000-1, Lohn**
Art. Nr.: NUEZIST30001M

Montieren und installieren
Typ: IPS-ST 3000/1  Kanalzahl: 1
Einheit: Stk

**12.06.00.003 Stationäres Überwachungsgerät 2-Kanal, Typ ST 3000-2, Material**
Art. Nr.: NUEZIST30002L

Typ: IPS-ST 3000/2  Kanalzahl: 2

Fabrikat: isoplus oder gleichwertig
Einheit: Stk

**12.06.00.004 Stationäres Überwachungsgerät 2-Kanal, Typ ST 3000-2, Lohn**
Art. Nr.: NUEZIST30002M

Montieren und installieren
Typ: IPS-ST 3000/2  Kanalzahl: 2
Einheit: Stk

**12.06.00.005 Stationäres Überwachungsgerät 3-Kanal, Typ ST 3000-3, Material**
Art. Nr.: NUEZIST30003L

Typ: IPS-ST 3000/3  Kanalzahl: 3

Fabrikat: isoplus oder gleichwertig
Einheit: Stk

**12.06.00.006 Stationäres Überwachungsgerät 3-Kanal, Typ ST 3000-3, Lohn**
Art. Nr.: NUEZIST30003M

Montieren und installieren
Typ: IPS-ST 3000/3  Kanalzahl: 3
Einheit: Stk

**12.06.00.007 Stationäres Überwachungsgerät 4-Kanal, Typ ST 3000-4, Material**
Art. Nr.: NUEZIST30004L

Typ: IPS-ST 3000/4  Kanalzahl: 4

Fabrikat: isoplus oder gleichwertig
Einheit: Stk

**12.06.00.008 Stationäres Überwachungsgerät 4-Kanal, Typ ST 3000-4, Lohn**
Art. Nr.: NUEZIST30004M

Montieren und installieren
Typ: IPS-ST 3000/4  Kanalzahl: 4
Einheit: Stk

**12.06.00.009 Stationäres Überwachungsgerät 1-Kanal, Typ ST 3000-1, Inbetr.**
Art. Nr.: NUEZIST30001IBN

Typ: IPS-ST 3000/1  Kanalzahl: 1
Inbetriebnahme und Einweisung
Einheit: Stk

**12.06.00.010 Stationäres Überwachungsgerät 2-Kanal, Typ ST 3000-2, Inbetr.**
Art. Nr.: NUEZIST30002IBN

Typ: IPS-ST 3000/2  Kanalzahl: 2
Inbetriebnahme und Einweisung
Einheit: Stk

**12.06.00.011 Stationäres Überwachungsgerät 3-Kanal, Typ ST 3000-3, Inbetr.**
Art. Nr.: NUEZIST30003IBN

Typ: IPS-ST 3000/3  Kanalzahl: 3
Inbetriebnahme und Einweisung
Einheit: Stk

**12.06.00.012 Stationäres Überwachungsgerät 4-Kanal, Typ ST 3000-4, Inbetr.**
Art. Nr.: NUEZIST30004IBN

Typ: IPS-ST 3000/4  Kanalzahl: 4
Inbetriebnahme und Einweisung
Einheit: Stk

*Hinweis*
Mobiles Stationärgerät IPS-MSG, zur manuellen oder
kontinuierlichen, stationären und automatischen
Überwachung und Ortung von Sensordrahtschleifen mit
IPS-NiCr® oder technisch vergleichbaren Systemen auf
Feuchteeinbruch, Leitungsunterbrechung und
-kurzschluss. Digitale LCD-Anzeige von:
Isolationswiderstand, Schwellwert, Schleifenlänge und
-widerstand, Fehlerart,  -ort (m oder %) und -zeit.
Potentialfreier Meldekontakt und variabler
automatischer Messzyklus (10 oder 1 min), mit MSG 500
max. 500 m bzw. MSG 1000 max. 1.300 m Draht
überwachbar. Im Mobilmodus netzstromunabhängig, im
Stationärmodus Spannungsversorgung über externes
Netzteil und Eurosteckeranschluss an eine bauseitige
230 V / 50 Hz Netzdose, durch Anschlussstecker und
Krokodilklemmen an eine Messdose IPS-MD oder direkt am
Draht anschließbar, die 9V-Blockbatterie und das
Netzteil sind im Lieferumfang enthalten. Schutzklasse
III, Gewicht ca. 0,5 kg, Alu-Druckgussgehäuse (LxBxH)
230 x 85 x 35 mm, Arbeitstemperatur ±0° bis +40° C.

IPS-MSG, liefern

**12.06.00.013 Überwachungs- und Ortungsgerät Typ IPS-MSG 500 (max. 500m), für Netzüberwachung NiCr oder gleichwertig**
Art. Nr.: NUEZIMSG500L

Typ: IPS-MSG 500

Fabrikat: isoplus oder gleichwertig
Einheit: Stk

**12.06.00.014 Überwachungs- und Ortungsgerät Typ IPS-MSG 1000 (max. 1300m), für Netzüberwachung NiCr oder gleichwertig**
Art. Nr.: NUEZIMSG1000L

Typ: IPS-MSG 1000

Fabrikat: isoplus oder gleichwertig
Einheit: Stk

**12.06.00.015 Überwachungs- und Ortungsgerät Typ IPS-MSG 500 (max. 500m), Inbetriebnahme und Einweisung**
Art. Nr.:

Typ: IPS-MSG 500
Inbetriebnahme und Einweisung
Einheit: Stk

**12.06.00.016 Überwachungs- und Ortungsgerät Typ IPS-MSG 1000 (max. 1300m), Inbetriebnahme und Einweisung**
Art. Nr.:

Typ: IPS-MSG 1000
Inbetriebnahme und Einweisung
Einheit: Stk

*Hinweis*
Gerät zur manuellen Überwachung von einzelnen
Rohrabschnitten mit dem IPS-Cu, IPS-NiCr oder technisch
gleichen Überwachungssystem auf Feuchte und
Leitungsunterbrechungen. Netzstromunabhängig. Zum
Anschluß an die Messdose IPS-MD und Abgreifklemmen.
Digitale Anzeige von:

-Isolationswiderstand
-Schwellwert
-Schleifenlänge
-Fehlerart

IPS-HST, liefern

**12.06.00.017 Handsystemtester IPS-HST, Material**
Art. Nr.: NUEZIHSTL

Typ: IPS-HST

Fabrikat: isoplus oder gleichwertig
Einheit: Stk

#### 12.12 Systemzubehör - Indoor

*Hinweis*
zur Herstellung eines elektrisch und mechanisch
korrekten Anschlusses der Sensorschleife an jedem
Mediumrohrende bzw. als Haus- bzw. Schleifenendpunkt an
Kalibrierpunkten, Hausanschlüssen bzw. in Bauwerken,
oder als Verbindung der Meldeadern zu allen anderen
IPS-Systemkomponenten, pro Rohrleitungsende ein Stück.

Verdrahtungsendstück, liefern

**12.12.00.001 Verdrahtungsendstück, Typ VE, Material**
Art. Nr.: NUEZIVEL

IPS-VE 10

Fabrikat: isoplus oder gleichwertig
Einheit: Stk

**12.12.00.002 Verdrahtungsendstück, Typ VE, Lohn**
Art. Nr.: NUEZIVEM

Montieren und verdrahten
IPS-VE 10
Einheit: Stk

*Hinweis*
zur Verlegung von Leitungen im Gebäude.

Kabelkanal, liefern

**12.12.00.003 Kabelkanal Ø 18 mm, für VK-SE-x oder VK-IM-300, liefern**
Art. Nr.: NUEZIKK18L

Kabelkanal Ø 18 mm

Fabrikat: isoplus oder gleichwertig
Einheit: Stk

**12.12.00.004 Kabelkanal 20 x 20 mm, für VK-SE-x oder VK-IM-300, liefern**
Art. Nr.: NUEZIKK2020L

Kabelkanal 20 x 20 mm

Fabrikat: isoplus oder gleichwertig
Einheit: Stk

**12.12.00.005 Kabelkanal 25 x 25 mm, für VK-SE-x oder VK-IM-300, liefern**
Art. Nr.: NUEZIKK2525L

Kabelkanal 25 x 25 mm

Fabrikat: isoplus oder gleichwertig
Einheit: Stk

**12.12.00.006 Kabelkanal 30 x 20 mm, für VK-SE-x oder VK-IM-300, liefern**
Art. Nr.: NUEZIKK3020L

Kabelkanal 30 x 20 mm

Fabrikat: isoplus oder gleichwertig
Einheit: Stk

*Hinweis*

**12.12.00.007 Rohrfühleranschluß 85 mm, Typ BS-RFA 1, Material**
Art. Nr.: NUEZBSRFA1L

BS-RFA 1
Einheit: Stk

**12.12.00.008 Rohrfühleranschluß, Typ BS-RFA 1, Lohn**
Art. Nr.: NUEZBSRFA1V

Verdrahten, Anschweißen erfolgt bauseits
BS-RFA 1
Einheit: Stk

#### 12.13 Systemzubehör - Outdoor

*Hinweis*
zur Herstellung einer druckwasserdichten und
zugentlasteten Sensordrahtausführung und zum
Einschweißen in das PEHD-Rohr von schweißbaren Muffen.
Bestehend aus einem 150 mm langen PEHD-Rohr Ø 63 mm,
PN 10. Zum Lieferumfang gehört eine Ringraumdichtung,
eine Schrumpfendkappe sowie zum Schutz gegen axiale
Bewegung eine Dehnungspolsterplatte 240 x 240 x 80 mm.

Zur ordnungsgemäßen Installation der IPS-KAF ist
zusätzlich je IPS-KAF-Paar (bei Vor- und Rücklauf) ein
Messpfahl oder je IPS-KAF-Stück eine
Kabelverbindungsdose bzw. -muffe vorzusehen!

Kabelausführung, liefern

**12.13.00.001 Kabelausführung aus PE-Verbindungsmuffen Typ KAF, Material**
Art. Nr.: NUEZIKAFL

IPS-KAF

Fabrikat: isoplus oder gleichwertig
Einheit: Stk

**12.13.00.002 Kabelausführung aus PE-Verbindungsmuffen Typ KAF, Lohn**
Art. Nr.: NUEZIKAFM

Montieren und verdrahten
IPS-KAF
Einheit: Stk

*Hinweis*
zur Rangierung und Verteilung von Mess-, Sensor- und
Datenkabeln bei IPS-Cu® sowie IPS-NiCr® oder technisch
vergleichbaren Systemen. Kunststoffgehäuse in
druckwasserdichter Ausführung mit Isolationsgel
gefüllt, pro Rohrleitungspaar ein Stück.

Kabelverbindungsdose bzw. -muffe, liefern

**12.13.00.003 Kabelverbindungsdose bzw. -muffe inkl. Isolationsgel Typ VD-GEL, Material**
Art. Nr.: NUEZIVDGELL

IPS-VD-GEL

Fabrikat: isoplus oder gleichwertig
Einheit: Stk

**12.13.00.004 Kabelverbindungsdose bzw. -muffe inkl. Isolationsgel Typ VD-GEL, Lohn**
Art. Nr.: NUEZIVDGELM

Montieren und verdrahten
IPS-VD-GEL
Einheit: Stk

#### 12.14 Verdrahtungsdosen

*Hinweis*
zur Rangierung und Verteilung von Mess- und
Sensorkabeln bei IPS-Cu sowie IPS-NiCr oder technisch
vergleichbaren Systemen. Polycarbonatgehäuse in
Feuchtraumausführung mit 5- poliger (Cu) bzw. 8-poliger
(NiCr) Blockklemme, pro Rohrleitungspaar ein Stück,
Schutzart: IP 65.

Verdrahtungsdose, liefern

**12.14.00.001 Verdrahtungsdose-Cu mit 5-poliger Blockklemme, Typ VD-Cu-5, Material**
Art. Nr.: NUEZIVDCU5L

Typ: IPS-VD-Cu-5

Fabrikat: isoplus oder gleichwertig
Einheit: Stk

**12.14.00.002 Verdrahtungsdose-Cu mit 5-poliger Blockklemme, Typ VD-Cu-5, Lohn**
Art. Nr.: NUEZIVDCU5M

Montieren und verdrahten
Typ: IPS-VD-Cu-5
Einheit: Stk

*Hinweis*

**12.14.00.003 Aderanschlußdose, Typ BS-AD, Material**
Art. Nr.: NUEZBSADL

BS-AD
Einheit: Stk

**12.14.00.004 Aderanschlußdose, Typ BS-AD, Lohn**
Art. Nr.: NUEZBSADM

Montieren und verdrahten
BS-AD
Einheit: Stk

#### 12.15 Messdosen

*Hinweis*
Meßdose, liefern

**12.15.00.001 Meßdose für HST, Material**
Art. Nr.: NUEZIMDHSTL

Typ: IPS-MD-HST

Fabrikat: isoplus oder gleichwertig
Einheit: Stk

**12.15.00.002 Meßdose für HST, Lohn**
Art. Nr.: NUEZIMDHSTM

Montieren und verdrahten
Typ: IPS-MD-HST
Einheit: Stk

*Hinweis*

**12.15.00.003 Meßdose für BS-MH 3, Typ BS-MD 1, Material**
Art. Nr.: NUEZBSMD1L

BS-RFA 1
Einheit: Stk

**12.15.00.004 Meßdose, Typ BS-MD 1, Lohn**
Art. Nr.: NUEZBSMD1M

Montieren und verdrahten
BS-MD 1
Einheit: Stk

#### 12.16 Übertragungs- und Verbindungskabel

**12.16.00.001 Sensorverbindungskabel NYM 3x1,5 mm2, Material**
Art. Nr.: NUEZIVKSE3L

Typ: VK-SE-3
Verlegung bauseits

Fabrikat: isoplus oder gleichwertig

#### 12.17 Dienstleistungen

*Hinweis*
Detaillierte Informationen zur Netzüberwachung

**12.17.00.001 Dokumentation nach isoplus-Standard Gruppe B4**
Art. Nr.: DOKU-B4

Dokumentation bestehend aus:
Maßstäblicher Verdrahtungsplan des IPS-Alarmsystems mit
der Angabe aller installierten Systemkomponenten als
Schwarzweißkopie oder/und Original oder/und als
PLT-File
Einheit: Stk

**12.17.00.002 Messprotokoll je Messschleife**
Art. Nr.: NUEZIMESSPR

Messprotokoll bzw. messtechnische Überprüfung der
Überwachungsabschnitte oder/und -schleifen mit
Protokollierung und Interpretation der Messwerte.
Einheit: Stk

USt %: 19,00
